# Separador hidráulico

- Propiedad del archivo: CYPE Ingenieros S.A.
- Formato: FIEBDC-3/2016
- Programa: Generador de precios de la construcción. CYPE Ingenieros, S.A.
- Fecha: 22/10/2024
- Divisa: EUR
- Costes indirectos: 3 %
- IVA: 21 %

## I Instalaciones

### IC Calefacción, refrigeración, climatización y A.C.S.

#### ICS Sistemas de conducción de agua

**ICS120** Ud Separador hidráulico.
Separador hidráulico, de acero pintado, R146IY005 "GIACOMINI", para un caudal máximo de 2,5 m³/h, con purgador automático de aire, válvula de vaciado, aislamiento térmico con carcasa de espuma de poliuretano, conexiones roscadas de 1", capacidad 1,5 l, peso 2,7 kg; capturador magnético, P146MY103.
Incluye: Replanteo. Colocación. Conexionado y comprobación de su correcto funcionamiento.
Criterio de medición de proyecto: Número de unidades previstas, según documentación gráfica de Proyecto.
Criterio de medición de obra: Se medirá el número de unidades realmente ejecutadas según especificaciones de Proyecto.

| Código | Ud | Descripción | Rendimiento | Precio | Importe |
|---|---|---|---|---|---|
| mt38gia700aa | Ud | Separador hidráulico, de acero pintado, R146IY005 "GIACOMINI", para un caudal máximo de 2,5 m³/h, con purgador automático de aire, válvula de vaciado, aislamiento térmico con carcasa de espuma de poliuretano, conexiones roscadas de 1", capacidad 1,5 l, peso 2,7 kg. (material) | 1 | 484.25 | 484.250 |
| mt38gia698c | Ud | Capturador magnético, P146MY103 "GIACOMINI", para separador de sólidos en suspensión y para separador hidráulico, con conexión roscada de 1/2", de 245 mm de longitud. (material) | 1 | 112.15 | 112.150 |
| mo011 | h | Oficial 1ª montador. (mano de obra) | 0.216 | 22.74 | 4.912 |
| mo080 | h | Ayudante montador. (mano de obra) | 0.216 | 21.02 | 4.540 |
| % | % | Costes directos complementarios | 2 % | 605.852 | 12.117 |
|  |  | Costes directos |  |  | 617.969 |
